# INSTANDSETZUNG KREISSTRASSEN LK Teltow-Fläming
Angebotsaufforderung (GAEB DA XML 3.3, DA83)
Projekt: K7200
Währung: EUR
Vergabeart: Öffentliche Ausschreibung
Eröffnung: 09.04.2026 14:00:00
Ende der Zuschlagsfrist: 20.05.2026
Ausführungsbeginn: 09.07.2026
Ausführungsende: 21.08.2026
Erstellt mit: GXML Toolbox V3.3 R20220330, ORCA AVA 27 27.00.00, 16.03.2026

## 30 K7222 / K7223 Deckenerneuerung mit Radweg

### Titel 01 Allgemeine Leistungen K 7222/ K 7223

#### Bereich 01.01 Baustelleneinrichtung

**01.01.1 Baustelle einrichten Sämtl.LV-Abschn.*Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, Kosten für Vorhalten, Unterhalten und
Betreiben der Geräte, Anlagen und Einrichtungen
einschl. Mieten, Pacht, Gebühren und dgl. werden nicht
mit dieser Pauschale, sondern mit den Einheitspreisen
der betreffenden Teilleistungen vergütet. Soweit nicht
für bestimmte Leistungen für das Einrichten der Baustelle gesonderte Positionen im Leistungsverzeichnis
enthalten sind, gilt die Pauschale
für alle Leistungen sämtlicher Abschnitte des Leistungsverzeichnisses.
Zufahrt zur Baustelle vorhanden.

Vom AG werden keine Flächen zur Verfügung gestellt, weder für die BE noch Lagerplätze für die Aufarbeitung des Bankettmaterials.

Der AN beschafft entsprechend seiner Technologie die erforderlichen Flächen. Die Kosten dafür sind einzukalkulieren.
Menge: 1,000 Psch

**01.01.2 Baustelle räumen Sämtl. LV-Abschn.**
StL-Nr. 1910111201
Baustelle von allen Geräten, Anlagen, Einrichtungen und
dgl. räumen. Benutzte Flächen und Wege entsprechend dem
ursprünglichen Zustand herrichten. Soweit nicht für
bestimmte Leistungen für das Räumen der Baustelle gesonderte Positionen im Leistungsverzeichnis enthalten
sind, gilt die Pauschale
für alle Leistungen sämtlicher Abschnitte des Leistungsverzeichnisses.
Menge: 1,000 Psch

**01.01.3 Schutz für Baumstamm herstellen StU ü. 250-300 cm*Polst.flex.Drai. Brett 24 mm*Höhe mind. 2,00m Schutz Verwert.AN**
StL-Nr. 18107004611101
Schutz für Baumstamm durch Mantel mit Polsterung herstellen und während der Bauzeit vor- und unterhalten.
Der Mantel darf den Baumstamm und die Wurzelanläufe
nicht berühren.
Stammumfang über 250 bis 300 cm.
Polsterung des Stammes mit flexiblen Kunststoff-
Drainrohren.
Mantel aus Brettern, 24 mm dick, lückenlos befestigen.
Mantelhöhe mindestens 2,00 m.
Schutz nach Beendigung der Bauarbeiten abbauen und der
Verwertung nach Wahl des AN zuführen.
Menge: 155,000 St

**01.01.7 Anwohner -und Presseinformation**
Erstellen einer Anwohnerinformation mit Angaben zum AN,
zum AG, zu den durchzuführenden Bauleistungen, den ggf.
entstehenden Einschränkungen für Anlieger und den
Verkehr sowie zum Bauzeitraum.
Diese Anliegerinformation ist dem AG zur Bestätigng
vorzulegen und dann rechtzeitig vor Baubeginn der
Anliegern per Postwurf und örtlich üblichen Aushang zur
Kenntnis zu geben.
Die Presseinformation ist auf der Grundlage der
Anwohnerinformation zu erstellen und dem AG sowie der
jeweiligen Gemeinde digital zur Veröffentlichung zur
Verfügung zu stellen.
Menge: 1,000 Psch

#### Bereich 01.02 Beweissicherung

**01.02.1 Beweissicherung Baufeld**
Durchführung der Maßnahmen zur Beweissicherung im
Baufeld.
Zustandsprüfung ggf. gefährdeter Gebäude und Anlagen.
Dokumentation der Beweissicherung mittels Fotos und
ergänzender Beschreibungen.  ggf. Setzen von
Gipsplomben und deren Dokumentation.
Übergabe der Dokumentation in Papierform und auf CD/DVD
an den AG vor Baubeginn.
Menge: 1,000 Psch

**01.02.2 Beweissicherung Umleitung vor Bau**
Durchführungvon Maßnahmen zur Beweissicherung im
Sperrfeld und auf den Umleitungsstrecken.
Begehen, Befahren der Umleitungsstrecken gemeinsam mit
den jeweiligen Baulastträgernund dem AG
Protokollieren der Beweissicherungsergebnisse
Erstellen einer Video - oder Fotodokumentation.
Übergabe auf CD/DVD an den AG vor Bau- und
Umleitungsbeginn.
Menge: 1,000 Psch

#### Bereich 01.03 Dokumentation / Vermessung

**01.03.1 Dokumentation**
Erstellung der Dokumentation,
Nach Abschluss der Leistungen ist durch den AN eine
lückenlose Nachweisführung zu übergeben.
Zusammenstellung aller baurelevanten
Unterlagen, in Einzelrubriken gegliedert,
mit Inhaltsverzeichnis,
Unter Einbeziehung der Unterlagen der Eignungsfeststellung, Eigenüberwachungsprüfungen und
Fremdüberwachung, Bautagesberichte, Lieferscheine, Tagesberichte,  Verwertungsnachweise etc.

Übergabe ausschließlich digital als pdf-Datei.
Menge: 1,000 Psch

**01.03.2 Bestandvermessung / Abrechnungspläne**
Nach Beendigung der Arbeiten alle neu hergestellen Bereiche vemessen und als Bestandsplan digital übergeben. Maßstab: 1:250; Höhe: DHHN 2016; Lage: ETRS 89; Übergabe als: pdf, dxf, dwg-Datei

Aus der Bestandsvermessung sind Abrechnungspläne zu fertigen, die die Grundlage für die Mengenermittlung sind.
Menge: 1,000 Psch

**01.03.3 Aufmessen der vorh. Straßenachse/ Markierung**
Vor Beginn der Fräsarbeiten vorh. Straßenachse und Markierung aufmessen und nach Fräsarbeiten wieder einmessen als Vorbereitung für die Asphaltarbeiten. Straßenachspunkte außerhalb des Baufeldes sichern.
Menge: 1,000 Psch

#### Bereich 01.04 Verkehrssicherung

**01.04.1 Sperrgenehmigung VAO**
Erstellen der Sperr - und Umleitungspläne nach
Besichtigung des Baufeldes,
Anpassung entsprechend den Forderungen der Träger
öffentlicher Belange (Verkehrsbehörden,ÖPNV u.a.)
Erarbeiten von verkehrstechnischen Unterlagen wie
grober Bauablauf, Signalzeitenplan bei Einsatz LSA,
Vorlage der notwendigen Unterlagen zum Erhalt der
Verkehrsrechtlichen Anordnung,
Einzurechnen in diese Leistungsposition sind die
Gebühren für den Erhalt der Verkehrsrechtlichen
Anordnung einschließlich ggf. notwendiger
Verlängerungen
Menge: 1,000 Psch

**01.04.2 Verkehrssich. läng. Dauer aufbauen Arbeitsstelle***
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Menge: 1,000 Psch

**01.04.3 Verkehrssich. läng. Dauer vorhalten wie Vorposition**
StL-Nr. 2110511010
Verkehrssicherung längerer Dauer vorhalten, warten, instand setzen und betreiben. Vorübergehende Verkehrssicherungsmaßnahmen durchführen. Die Kontrolle der Verkehrssicherung wird gesondert vergütet.
Verkehrssicherung wie in Vorposition beschrieben.
Menge: 35,000 d

**01.04.4 Verkehrssicherung umbauen**
StL-Nr. 21105115009000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen 'entsprechend technologischen Konzept des AN'
Menge: 1,000 Psch

**01.04.5 Verkehrssich. läng. Dauer abbauen**
Verkehrssicherung an Arbeitsstellen längerer Dauer abbauen. Vorübergehende Verkehrssicherungsmaßnahmen
durchführen. Vorübergehende Markierung entfernen,
transportable Lichtsignalanlage, bauliches Leitelement,
mobile Stauwarnanlage, LED-Anzeigetafel und transportable Schutzeinrichtung abbauen werden gesondert
vergütet.
Menge: 1,000 Psch

**01.04.6 Verkehrssich. läng. Dauer aufbauen Umleitungsstrecke***
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Menge: 1,000 Psch

**01.04.7 Verkehrssich. läng. Dauer vorhalten wie Vorposition**
StL-Nr. 2110511010
Verkehrssicherung längerer Dauer vorhalten, warten, instand setzen und betreiben. Vorübergehende Verkehrssicherungsmaßnahmen durchführen. Die Kontrolle der Verkehrssicherung wird gesondert vergütet.
Verkehrssicherung wie in Vorposition beschrieben.
Menge: 35,000 d

**01.04.8 Verkehrssich. läng. Dauer abbauen**
Verkehrssicherung an Arbeitsstellen längerer Dauer abbauen. Vorübergehende Verkehrssicherungsmaßnahmen
durchführen. Vorübergehende Markierung entfernen,
transportable Lichtsignalanlage, bauliches Leitelement,
mobile Stauwarnanlage, LED-Anzeigetafel und transportable Schutzeinrichtung abbauen werden gesondert
vergütet.
Menge: 1,000 Psch

**01.04.9 Verk.sich. kürzerer Dauer durchf.*bew. Arbeitsst. über 4 bis 8 Std.*bei Tageslicht**
StL-Nr. 2110513590302100
Verkehrssicherung an Arbeitsstellen von kürzerer Dauer
betriebsfertig aufbauen, vorhalten, warten, instand
setzen, betreiben und abbauen. Vorübergehende Verkehrssicherungsmaßnahmen durchführen.
Nach RSA, Regelplan 'Musterplan 24'
Für bewegliche Arbeitsstelle.
Gesamtdauer der Verkehrsführung über 4 Std. bis 8 Std.
Bei Tageslicht.
Menge: 2,000 St

**01.04.10 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'im Bautagenachweis des AN'
Menge: 9,000 d

**01.04.11 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'im Bautagenachweis des AN'
Menge: 5,000 d

### Titel 02 Leistungen K 7222

#### Bereich 02.01 Abbrucharbeiten

*Hinweis: Hinweis zur Kalkulation*
Das Umsetzen der Maschinen innerhalb der Baustelle zur Bearbeitung der Teilflächen ist in den Fräspositionen,  den Asphaltpositionen  mit einzukalkulieren.
(5 Teilflächen)

**02.01.1 Längsmarkierung entfernen*Breite 0,12 m Plastik*a.Asphaltdecksch. Deckenerneuerung*feinstfräsen Abf.d. Verw.zuf.**
Längsmarkierung einschl. evtl. Sperrflächenumrandung
entfernen. Abgerechnet wird der entfernte Strich, bei
Doppelstrichen zwei Striche.
Markierung Fahrbahnrand - und Fahrstreifenbegrenzung
Strichbreite = 0,12 m.
Markierungsstoffart = Plastikmasse.
Auf Asphaltdeckschicht.
Entfernen für Deckenerneuerung.
Durch Feinstfräsen.
Abfall aufnehmen und nach Wahl des AN verwerten.
Menge: 9500,000 m

**02.01.2 Asphalt fräsen ADS*Asphaltbeton*Tiefe ü.4,5-6 cm Fahrbahnbreite bis 6,20 m Fräsasph. verw.*Unebenheit 4 mm**
Asphalt fräsen und Fräsgut aufnehmen. Anschlusskante
geradlinig auf Frästiefe herstellen. Der Schnittlinienabstand darf maximal 15 mm betragen.
Asphaltdeckschicht.
Asphaltdeckschicht = Asphaltbeton.
Frästiefe über 4,5 bis 6 cm.
Fläche = Fahrbahn.
Breite der Fläche bis 6,20 m
Fräsasphalt nach Wahl des AN verwerten.
Unebenheiten der gefrästen Fläche höchstens 4 mm innerhalb einer 4,00 m langen Messstrecke in Längs- und
Querrichtung.
Menge: 7800,000 m2

**02.01.3 Asphaltfräsen in Teilflächen Tiefe 7-9 cm**
Asphalt fräsen und Fräsgut aufnehmen. Anschlusskante
geradlinig auf Frästiefe herstellen. Der Schnittlinienabstand darf maximal 15 mm betragen.
Asphaltdeckschicht und Tragschicht
Frästiefe über 7 bis 9 cm.
Fläche = Fahrbahn.
Breite der Fläche bis 6,20 m
Fräsasphalt nach Wahl des AN verwerten.
Unebenheiten der gefrästen Fläche höchstens 4 mm innerhalb einer 4,00 m langen Messstrecke in Längs- und
Querrichtung.
Menge: 1500,000 m²

**02.01.4 Unterlage reinigen gefr. Asphaltsch.*lose Teile aufn. Einzelflächen**
Unterlage reinigen. Anfallendes Kehrgut nach Wahl des
AN verwerten.
Unterlage = gefräste Asphaltschicht.
Lose Bestandteile von Schadstellen aufnehmen.
Nicht zusammenhängende Teilflächen.
Menge: 9300,000 m2

**02.01.5 Asphaltbefestigung trennen Einzelfl.*schneiden Dicke bis 3 cm**
Asphaltbefestigung geradlinig trennen.
in Einzelflächen längs und quer zur Fahrbahnachse,
Trennen durch Schneiden.
Dicke der Asphaltbefestigung bis 3 cm.
Menge: 60,000 m

**02.01.6 Asphalt feinfräsen ADS*Asphaltbeton*Tiefe ü. 1-2,5cm Fräsasph. verw.*Unebenheit 4 mm**
Asphalt feinfräsen und Fräsgut aufnehmen.
Asphaltdeckschicht.
Asphaltdeckschicht = Asphaltbeton.
Oberflächenrauheit Ra 0,8 - 1,6
Fräse mit Schnittlinienabstand <= 8 mm
Frästiefe über 1 bis 2,5 cm.
Fläche = Fahrbahn.
Breite der Fläche bis 6,20 m
Fräsasphalt nach Wahl des AN verwerten.
Unebenheiten der gefrästen Fläche höchstens 4 mm innerhalb einer 4,00 m langen Messstrecke in Längs- und Qu-
errichtung.
Menge: 9950,000 m2

**02.01.7 Unterlage reinigen gefr. Asphaltsch.*Hochdr.-Sauganl.**
Unterlage reinigen. Anfallendes Kehrgut nach Wahl des
AN verwerten.
Unterlage = gefräste Asphaltschicht.
Selbstaufnehmende Kehrmaschine. Letzter Arbeitsgang mit
Wasserhochdruckreinigungsgeräten mit rotierenden Düsen
und Absaugeinrichtung.
Menge: 9950,000 m2

#### Bereich 02.02 Asphaltarbeiten

*Hinweis: Hinweis zur Kalkulation*
Das Umsetzen der Maschinen innerhalb der Baustelle zur Bearbeitung der Teilflächen ist in den Fräspositionen und Asphaltpositionen mit einzukalkulieren.
(5 Teilflächen)

**02.02.1 Bitumenemulsion aufsprühen Asphalt gefräst C60BP4-S*Menge 350 g/m2**
Bitumenemulsion zur Herstellung des Schichtenverbundes
aufsprühen.
Unterlage gefräst vor Bindereinbau und nach Bindereimbau vor Einbau der Deckschicht
Ausführung in Teilflächen manuell.
Bindemittel = C60BP4-S.
Bindemittelmenge = 350 g/m2.
Menge: 9200,000 m2

**02.02.2 Asphaltbindersch.a. AC 16 B S herst Schadstellen Bitumen 25/55-55A**
Asphaltbinderschicht aus Asphaltbinder AC 16 B S herstellen. Anlieferung des Asphaltmischguts in
thermoisolierten Transportbehältern.
Einbau in Fläahcen und Schadstellen
Bindemittel = 25/55-55 A.
Die Herstllung erfolgt in voller Breite, ggf. sind 2 Fertiger zu verwenden.

Der Asphaltbinder ist gemäß Planungshöhen einzubauen. Geeignete Hilfsmittel (Leitdraht, digit. Geländemodell) Sache des AN.
Menge: 1740,000 t

**02.02.3 DSH auf Vers. aus DSH-V 8 herst. 50 kg/m2 Bitumen 45/80-50A*Kategorie C 100/0 C67BP4-DSHV, 0,7**
Dünne Asphaltdeckschicht in Heißbauweise auf Versieglung (DSH-V) aus Asphaltmischgut DSH-V 8 herstellen.
Anlieferung des Asphaltmischguts in thermoisolierten
Transportbehältern.
Einbaumenge = 50 kg/m2.
Bindemittel = 45/80-50 A.
Grobe Gesteinskörnung = Kategorie C 100/0.
Versiegelung mit C67BP4-DSH-V, Bindemittelmenge 0,7 bis
0,9 kg/m2.

Der Einbau erfolgt in voller Breite bis 6,20 m ohne Mittelnaht, ggf. ist eine 2. Fertiger zu verwenden.
Menge: 19500,000 m2

**02.02.4 Naht oder Anschluss zur Fuge aufw. Längs-/Queranschl*bis 20 m Tiefe 15 mm*Breite 10 mm schneiden**
Naht oder Anschluss ohne Fugenspalt in Asphaltdeckschicht zur Fuge aufweiten und säubern. Anfallende Ausbaustoffe nach Wahl des AN verwerten.
Längs- und Queranschluss.
Einzellängen bis 20,00 m.
Fugenspalttiefe = 15 mm.
Fugenspaltbreite = 10 mm.
Aufweiten durch Schneiden.
Menge: 75,000 m

**02.02.5 Fugenfüllung herstellen Längs-/Querfuge*Deckschicht bis 20 m*Tiefe 15 mm Breite 10 mm*Fugenmasse N2**
Fugenfüllung herstellen.
Längs- und Querfuge.
In der Asphaltdeckschicht.
Einzellängen bis 20,00 m.
Fugenspalttiefe = 15 mm.
Fugenspaltbreite = 10 mm.
Mit heiß verarbeitbarer Fugenmasse Typ N2, einschließlich zugehörigem und zuvor aufgetragenem Voranstrichmittel.
Menge: 75,000 m

**02.02.6 vorhandene Risse in Asphalt nach dem fräsen auffüllen**
Risse in Asphaltschicht behandeln.
Riss durch Fräsen aufweiten, verfüllen und abdecken.
Anfallende Ausbaustoffe der Verwertung nach Wahl des AN
zuführen.
Einzellängen bis 20,00 m.
Rissspalttiefe bis 60 mm.
Rissspaltbreite bis 15 mm.
Menge: 75,000 m

**02.02.7 Verkehrsfläche kehren Walzasphalt*VSM gesondert**
StL-Nr. 2211397722
Verkehrsfläche mit einer selbstaufnehmenden Kehrmaschine nach Verkehrsfreigabe unverzüglich nach Aufforderung
durch den AG kehren. Kehrgut aufnehmen und nach Wahl
des AN verwerten.
Verkehrsfläche = Fahrbahndeckschicht aus Walzasphalt.
Verkehrssicherungsmaßnahmen werden gesondert vergütet.
Menge: 19500,000 m2

#### Bereich 02.03 Bankette

**02.03.1 Bankett abtragen beidseitig der Fahrbahn**
Bankett abtragen einschließlich Vegetationsdecke.
Mittlere Breite = 1,20 m.
Abtragstiefe über 20 bis 30 cm.
Querneigung 12 v.H. am tiefliegenden und 6 v.H. am
hochliegenden Fahrbahnrand.
Erschwernisse durch Einbauten, Bäume,
Verkehrsschilder, geodätische Punkte werden nicht
gesondert vergütet.
Material auf Zwischenlager des AN transportieren und zum Wiedereinbau aufbereiten und lagern.

Nicht wiederverwendbares Material entsorgen
Menge: 7600,000 m²

**02.03.2 Bankett 1,20 m breit herstellen**
Bankett gemäß Lageplan und Regelquerschnitt als
Fahrbahnrandstreifen herstellen,
Bankettbreite 1,20 m,
Bankettmaterial vom Zwischenlager aufnehmen, zur Einbaustelle transportieren und
profilgerecht einbringen und verdichten.
Direkt vor Bäumen und nach Bäumen wird nicht verdichtet.
EV2 mindestens 80 MPa,
Dicke des Banketts  25 cm,
Einbau 3 cm unter Fahrbahnrand,
Menge: 7600,000 m

**02.03.3 Rasenansaat für Bankettflächen**
Rasenansaat herstellen. Saatgut in zwei gekreutzten
Arbeitsgängen ohne Entmischung ausbringen, einarbeiten
und abwalzen. Vorzeitig entwickeltes
Unkraut ausmähen. Unrat und Unkraut gehen in Eigentum
des AN über und werden beseitigt.
Saatgutmenge 25 g/m2.
Ansaat einschließlich Lieferung der erforderlichen
Saatmischung und -menge.
Saatgut = Landschaftsrasen RSM 7.2.1.
einschl. Starterdünger
Die Herstellung des Planums, oberflächengleich,sowie
das Ablesen von Steinen Fremdkörpern,Unkraut
und schwer verrottbaren Pflanzenteilen werden nicht
gesondert vergütet
Menge: 7600,000 m²

**02.03.4 Baustoffgemisch für Bankett liefern DoB 0/32**
Baustoffgemisch für Bankettanpassung liefern.
Baustoff = Baustoffgemisch 0/32 für Deckschichten ohne
Bindemittel. Mit mindestens 40 M.-v.H. Kornanteil über
2 mm.
Menge: 800,000 t

#### Bereich 02.04 Markierungen

**02.04.1 Freigabemarkierung; Randmarkierung Längsmarkierung Typ I herstellen durchg.Fb.begr.*Breite 0,12 m mit Vormarkierung*einkomp. Farbe mind. P 4*a.Asphaltdecksch.**
Längsmarkierung Typ I einschl. evtl. Sperrflächenumrandung als Verkehrsfreigabemarkierung herstellen. Abgerechnet wird der markierte Strich, bei Doppelstrichen
zwei Striche.
Durchgehend als Fahrbahnbegrenzung.
Strichbreite = 0,12 m.
Strich mit Vormarkierung.
Markierungssystem aus einkomponentiger lösemittelarmer
Farbe (High-Solid).
Verkehrsklasse mindestens P 4.
Markierung auf Asphaltdeckschicht.
Menge: 6200,000 m

**02.04.2 Freigabemarkierung, Mittelmarkierung Längsmarkierung Typ I herstellen Leitlinie 1 zu 2*Breite 0,12 m mit Vormarkierung*einkomp. Farbe mind. P 5*a.Asphaltdecksch.**
Längsmarkierung Typ I einschl. evtl. Sperrflächenumrandung als Verkehrsfreigabemarkierung herstellen. Abgerechnet wird der markierte Strich, bei Doppelstrichen
zwei Striche.
Unterbrochen; Verhältnis Strich/Lücke 1 zu 2 als Leitlinie.
Strichbreite = 0,12 m.
Strich mit Vormarkierung.
Markierungssystem aus einkomponentiger lösemittelarmer
Farbe (High-Solid).
Verkehrsklasse mindestens P 5.
Markierung auf Asphaltdeckschicht.
Menge: 3200,000 m

**02.04.3 Längsmarkierung Typ II herstellen, durchgehend; Randmarkierung**
Längsmarkierung Typ II einschl. evtl. Sperrflächenumrandung herstellen. Losen Schmutz von zu markierender
Fläche entfernen.
Abgerechnet wird der markierte Strich, bei Doppelstrichen zwei Striche.
Strich mit Vormarkierung als Erstmarkierung.
Strichbreite = 0,12 m.
Durchgehend.
Markierungsstoffart = Lösungsmittelarme Farbe (High-Solid)
Verkehrsklasse = P 6.
Überrollbarkeitsklasse T 3.
Markierung auf Asphaltbeton.
Menge: 6200,000 m

**02.04.4 Längsmarkierung Typ II herstellen; Mittelmarkierung Leitlinie 1 zu 2*Breite 0,12 m mit Vormarkierung*Kaltplastikmasse Aggl.unregelm.mGs*P 7 grobstr. Decke**
Längsmarkierung Typ II einschl. evtl.
Sperrflächenumrandung als endgültige Markierung herstellen. Abgerechnet wird der markierte Strich, bei
Doppelstrichen zwei Striche.
Unterbrochen; Verhältnis Strich/Lücke 1 zu 2 als Leitlinie.
Strichbreite = 0,12 m.
Strich mit Vormarkierung.
Markierungssystem aus reaktivem Stoff, nicht spritzbar
(Kaltplastikmasse).
Als Agglomeratmarkierung mit Grundstrich, unregelmäßig
angeordnet.
Verkehrsklasse = P 7.
Markierung auf grobstrukturierter Asphaltdeckschicht.
Menge: 3200,000 m

### Titel 03 Leistungen K 7223

#### Bereich 03.01 Abbrucharbeiten

*Hinweis: Hinweise zur Kalkulation*
Das Umsetzen der Maschinen innerhalb der Baustelle zur Bearbeitung der Teilflächen ist in den Fräspositionen und Asphaltpositionen mit einzukalkulieren.
(5 Teilflächen)

**03.01.1 Längsmarkierung entfernen*Breite 0,12 m Plastik*a.Asphaltdecksch. Deckenerneuerung*feinstfräsen Abf.d. Verw.zuf.**
Längsmarkierung einschl. evtl. Sperrflächenumrandung
entfernen. Abgerechnet wird der entfernte Strich, bei
Doppelstrichen zwei Striche.
Markierung Fahrbahnrand - und FAhrstreifenbegrenzung
Strichbreite = 0,12 m.
Markierungsstoffart = Plastikmasse.
Auf Asphaltdeckschicht.
Entfernen für Deckenerneuerung.
Durch Feinstfräsen.
Abfall aufnehmen und nach Wahl des AN verwerten.
Menge: 1600,000 m

**03.01.2 Asphaltbefestigung trennen Einzelfl.*schneiden Dicke bis 3 cm**
Asphaltbefestigung geradlinig trennen.
in Einzelflächen längs und quer zur Fahrbahnachse,
Trennen durch Schneiden.
Dicke der Asphaltbefestigung bis 3 cm.
Menge: 60,000 m

**03.01.3 Asphalt feinfräsen in Kleinstflächen ADS*Asphaltbeton*Tiefe ü. 1-2,5 cm**
Asphalt feinfräsen und Fräsgut aufnehmen.
Asphaltdeckschicht.
Asphaltdeckschicht = Asphaltbeton.
Oberflächenrauheit Ra 0,8 - 1,6
Fräse mit Schnittlinienabstand <= 8 mm
Frästiefe über 1 bis 2,5 cm.
Fläche = Fahrbahn.
Breite der Fläche 0,5 m
Fräsasphalt nach Wahl des AN verwerten.
Unebenheiten der gefrästen Fläche höchstens 4 mm innerhalb einer 4,00 m langen Messstrecke in Längs- und Qu-
errichtung.
Menge: 35,000 m2

**03.01.4 Riss in Asphaltdeckschicht behand. Riss aufw.+abd.*bis 20 m Rissmasse*Abdeckstr. 50 mm LFK 1/3 PSV 48**
Riss in Asphaltdeckschicht behandeln.
Riss durch Fräsen aufweiten, verfüllen und abdecken.
Anfallende Ausbaustoffe nach Wahl des AN verwerten.
Einzellängen bis 20,00 m.
Rissraum verfüllen mit heiß verarbeitbarer Rissmasse,
einschließlich zugehörigem und zuvor aufgetragenem Voranstrichmittel.
Abdeckstreifen bis 50 mm Breite und 2 mm Dicke mit heiß
verarbeitbarer Rissmasse herstellen.
Lieferkörnung 1/3 mit PSV angegeben (48) gleichmäßig
auf die noch heiße Rissmasse aufstreuen und andrücken.
Menge: 70,000 m

**03.01.5 Asphalt fräsen 3,0- 4,0 cm in Kleinstflächen**
Asphalt fräsen und Fräsgut aufnehmen. Anschlusskante
geradlinig auf Frästiefe herstellen. Der Schnittlinienabstand darf maximal 15 mm betragen.
Asphaltdeckschicht.
Asphaltdeckschicht = Asphaltbeton.
Frästiefe über 3,0 bis 4,0 cm
Fläche = Fahrbahn.
Breite der Fläche bis 2,0 m
Fräsasphalt nach Wahl des AN verwerten.
Unebenheiten der gefrästen Fläche höchstens 4 mm innerhalb einer 4,00 m langen Messstrecke in Längs- und
Querrichtung.
Menge: 2,000 m²

**03.01.6 Asphalt fräsen 3,0-4,0 cm in Kleinflächen**
Asphalt fräsen und Fräsgut aufnehmen. Anschlusskante
geradlinig auf Frästiefe herstellen. Der Schnittlinienabstand darf maximal 15 mm betragen.
Asphaltdeckschicht.
Asphaltdeckschicht = Asphaltbeton.
Frästiefe über 3,0 bis 4,0 cm
Fläche = Fahrbahn.
Breite der Fläche bis 2,0 m
Fräsasphalt nach Wahl des AN verwerten.
Unebenheiten der gefrästen Fläche höchstens 4 mm innerhalb einer 4,00 m langen Messstrecke in Längs- und
Querrichtung.
Menge: 500,000 m²

**03.01.7 Asphalt fräsen 3,0-4,0 cm**
Asphalt fräsen und Fräsgut aufnehmen. Anschlusskante
geradlinig auf Frästiefe herstellen. Der Schnittlinienabstand darf maximal 15 mm betragen.
Asphaltdeckschicht.
Asphaltdeckschicht = Asphaltbeton.
Frästiefe über 3,0 bis 4,0 cm
Fläche = Fahrbahn.
Breite der Fläche bis 6,20 m
Fräsasphalt nach Wahl des AN verwerten.
Unebenheiten der gefrästen Fläche höchstens 4 mm innerhalb einer 4,00 m langen Messstrecke in Längs- und
Querrichtung.
Menge: 2400,000 m²

**03.01.8 Unterlage reinigen gefr. Asphaltsch.*Hochdr.-Sauganl.**
Unterlage reinigen. Anfallendes Kehrgut nach Wahl des
AN verwerten.
Unterlage = gefräste Asphaltschicht.
Selbstaufnehmende Kehrmaschine. Letzter Arbeitsgang mit
Wasserhochdruckreinigungsgeräten mit rotierenden Düsen
und Absaugeinrichtung.
Menge: 2950,000 m2

#### Bereich 03.02 Asphaltarbeiten

*Hinweis: Hinweise zur Kalkulation*
Das Umsetzen der Maschinen innerhalb der Baustelle zur Bearbeitung der Teilflächen ist in den Fräspositionen und Asphaltpositionen mit einzukalkulieren.
(5 Teilflächen)

**03.02.1 Bitumenemulsion einbauen**
Bitumenemulsion zur Herstellung des Schichtenverbundes
aufsprühen.
Unterlage gefräst vor Einbau der Deckschicht
Ausführung in Teilflächen manuell.
Bindemittel = C60BP4-S.
Bindemittelmenge = 350 g/m2.
Menge: 2950,000 m²

**03.02.2 DSH auf Vers. aus DSH-V 8 herst. in Kleinstflächen 50 kg/m2 Bitumen 45/80-50A*Kategorie C 100/0 C67BP4-DSHV, 0,7**
Dünne Asphaltdeckschicht in Heißbauweise auf Versieglung (DSH-V) aus Asphaltmischgut DSH-V 8 herstellen.
Anlieferung des Asphaltmischguts in thermoisolierten
Transportbehältern.
In Verkehrsflächen der Belastungsklassen Bk100 bis
Bk1,8.
Einbaubreite 0,5 m
Einbaumenge = 50 kg/m2.
Bindemittel = 45/80-50 A.
Grobe Gesteinskörnung = Kategorie C 100/0.
Versiegelung mit C67BP4-DSH-V, Bindemittelmenge 0,7 bis
0,9 kg/m2.
Menge: 35,000 m2

**03.02.3 Asphaltbeton AC 8 DS, 4,0 cm für Fahrbahn**
Asphaltdeckschicht entsprechend ZTV Asphalt-StB 07/13
herstellen.
Asphaltmischgut für Verkehrsflächenbefestigungen nach TL Asphalt-StB liefern,
Gemisch heiß einbauen und verdichten
- Schichtdicke nach dem Abwalzen mind.3,5 cm
- Asphaltbeton AC 8 DS
- Bindemittel: 25/55 - 55
- Verdichtung des Einbauasphaltes durch Walzen mit
  oszillierender Verdichtungswirkung der Bandagen
- Nach dem Einbau der Schicht die noch warme Oberfläche  mit Brechsand/ Splitt 2/5 mm
  abstreuen und einwalzen, nichtgebundenes Material
  aufnehmen und von der Baustelle entfernen
  Aufstreumenge 1,5 kg/m²

Anschlussflächen, die mit dem Fertiger nicht
erreicht werden, sind von Hand einzubauen.
Die qualitativen Anforderungen an die
Asphaltschicht sind vollumfänglich zu erfüllen.

Teilflächen die in voller Fahrbahnbreite hergestellt werden, ist der Asphalt ohne Mittelnaht einzubauen.
Menge: 2950,000 m²

**03.02.4 Naht oder Anschluss zur Fuge aufw. Längs-/Queranschl*bis 20 m Tiefe 15 mm*Breite 10 mm schneiden**
StL-Nr. 22113937411101
Naht oder Anschluss ohne Fugenspalt in Asphaltdeckschicht zur Fuge aufweiten und säubern. Anfallende Ausbaustoffe nach Wahl des AN verwerten.
Längs- und Queranschluss.
Einzellängen bis 20,00 m.
Fugenspalttiefe = 15 mm.
Fugenspaltbreite = 10 mm.
Aufweiten durch Schneiden.
Menge: 75,000 m

**03.02.5 Fugenfüllung herstellen Längs-/Querfuge*Deckschicht bis 20 m*Tiefe 15 mm Breite 10 mm*Fugenmasse N2**
StL-Nr. 2211394231111001
Fugenfüllung herstellen.
Längs- und Querfuge.
In der Asphaltdeckschicht.
Einzellängen bis 20,00 m.
Fugenspalttiefe = 15 mm.
Fugenspaltbreite = 10 mm.
Mit heiß verarbeitbarer Fugenmasse Typ N2, einschließlich zugehörigem und zuvor aufgetragenem Voranstrichmittel.
Menge: 75,000 m

**03.02.6 vorhandene Risse in Asphalt nach dem fräsen auffüllen**
Risse in Asphaltschicht behandeln.
Riss durch Fräsen aufweiten, verfüllen und abdecken.
Anfallende Ausbaustoffe der Verwertung nach Wahl des AN
zuführen.
Einzellängen bis 20,00 m.
Rissspalttiefe bis 60 mm.
Rissspaltbreite bis 15 mm.
Menge: 75,000 m

**03.02.7 Verkehrsfläche kehren Walzasphalt*VSM gesondert**
StL-Nr. 2211397722
Verkehrsfläche mit einer selbstaufnehmenden Kehrmaschine nach Verkehrsfreigabe unverzüglich nach Aufforderung
durch den AG kehren. Kehrgut aufnehmen und nach Wahl
des AN verwerten.
Verkehrsfläche = Fahrbahndeckschicht aus Walzasphalt.
Verkehrssicherungsmaßnahmen werden gesondert vergütet.
Menge: 2950,000 m2

#### Bereich 03.03 Bankette

**03.03.1 Bankett abtragen beidseitig der Fahrbahn**
Bankett abtragen einschließlich Vegetationsdecke.
Mittlere Breite = 1,20 m.
Abtragstiefe über 20 bis 30 cm.
Querneigung 12 v.H. am tiefliegenden und 6 v.H. am
hochliegenden Fahrbahnrand.
Erschwernisse durch Einbauten, Bäume,
Verkehrsschilder, geodätische Punkte werden nicht
gesondert vergütet.
Material auf Zwischenlager des AN transportieren und zum Wiedereinbau aufbereiten und lagern.

Nicht wiederverwendbares Material entsorgen
Menge: 1300,000 m²

**03.03.2 Bankett 1,20 m breit herstellen**
Bankett gemäß Lageplan und Regelquerschnitt als
Fahrbahnrandstreifen herstellen,
Bankettbreite 1,20 m,
Bankettmaterial vom Zwischenlager aufnehmen, zur Einbaustelle transportieren und
profilgerecht einbringen und verdichten.
Direkt vor Bäumen und nach Bäumen wird nicht verdichtet.
EV2 mindestens 80 MPa,
Dicke des Banketts  25 cm,
Einbau 3 cm unter Fahrbahnrand,
Menge: 1300,000 m

**03.03.3 Rasenansaat für Bankettflächen**
Rasenansaat herstellen. Saatgut in zwei gekreutzten
Arbeitsgängen ohne Entmischung ausbringen, einarbeiten
und abwalzen. Vorzeitig entwickeltes
Unkraut ausmähen. Unrat und Unkraut gehen in Eigentum
des AN über und werden beseitigt.
Saatgutmenge 25 g/m2.
Ansaat einschließlich Lieferung der erforderlichen
Saatmischung und -menge.
Saatgut = Landschaftsrasen RSM 7.2.1.
einschl. Starterdünger
Die Herstellung des Planums, oberflächengleich,sowie
das Ablesen von Steinen Fremdkörpern,Unkraut
und schwer verrottbaren Pflanzenteilen werden nicht
gesondert vergütet
Menge: 1300,000 m²

**03.03.4 Baustoffgemisch für Bankett liefern DoB 0/32**
Baustoffgemisch für Bankettanpassung liefern.
Baustoff = Baustoffgemisch 0/32 für Deckschichten ohne
Bindemittel. Mit mindestens 40 M.-v.H. Kornanteil über
2 mm.
Menge: 200,000 t

#### Bereich 03.04 Markierungen

**03.04.1 Freigabemarkierung; Randmarkierung Längsmarkierung Typ I herstellen durchg.Fb.begr.*Breite 0,12 m mit Vormarkierung*einkomp. Farbe mind. P 4*a.Asphaltdecksch.**
Längsmarkierung Typ I einschl. evtl. Sperrflächenumrandung als Verkehrsfreigabemarkierung herstellen. Abgerechnet wird der markierte Strich, bei Doppelstrichen
zwei Striche.
Durchgehend als Fahrbahnbegrenzung.
Strichbreite = 0,12 m.
Strich mit Vormarkierung.
Markierungssystem aus einkomponentiger lösemittelarmer
Farbe (High-Solid).
Verkehrsklasse mindestens P 4.
Markierung auf Asphaltdeckschicht.
Menge: 1300,000 m

**03.04.2 Freigabemarkierung, Mittelmarkierung Längsmarkierung Typ I herstellen Leitlinie 1 zu 2*Breite 0,12 m mit Vormarkierung*einkomp. Farbe mind. P 5*a.Asphaltdecksch.**
Längsmarkierung Typ I einschl. evtl. Sperrflächenumrandung als Verkehrsfreigabemarkierung herstellen. Abgerechnet wird der markierte Strich, bei Doppelstrichen
zwei Striche.
Unterbrochen; Verhältnis Strich/Lücke 1 zu 2 als Leitlinie.
Strichbreite = 0,12 m.
Strich mit Vormarkierung.
Markierungssystem aus einkomponentiger lösemittelarmer
Farbe (High-Solid).
Verkehrsklasse mindestens P 5.
Markierung auf Asphaltdeckschicht.
Menge: 550,000 m

**03.04.3 Längsmarkierung Typ II herstellen, durchgehend; Randmarkierung**
Längsmarkierung Typ II einschl. evtl. Sperrflächenumrandung herstellen. Losen Schmutz von zu markierender
Fläche entfernen.
Abgerechnet wird der markierte Strich, bei Doppelstrichen zwei Striche.
Strich mit Vormarkierung als Erstmarkierung.
Strichbreite = 0,12 m.
Durchgehend.
Markierungsstoffart = Lösungsmittelarme Farbe (High-Solid)
Verkehrsklasse = P 6.
Überrollbarkeitsklasse T 3.
Markierung auf Asphaltbeton.
Menge: 1300,000 m

**03.04.4 Längsmarkierung Typ II herstellen; Mittelmarkierung Leitlinie 1 zu 2*Breite 0,12 m mit Vormarkierung*Kaltplastikmasse Aggl.unregelm.mGs*P 7 grobstr. Decke**
Längsmarkierung Typ II einschl. evtl.
Sperrflächenumrandung als endgültige Markierung herstellen. Abgerechnet wird der markierte Strich, bei
Doppelstrichen zwei Striche.
Unterbrochen; Verhältnis Strich/Lücke 1 zu 2 als Leitlinie.
Strichbreite = 0,12 m.
Strich mit Vormarkierung.
Markierungssystem aus reaktivem Stoff, nicht spritzbar
(Kaltplastikmasse).
Als Agglomeratmarkierung mit Grundstrich, unregelmäßig
angeordnet.
Verkehrsklasse = P 7.
Markierung auf grobstrukturierter Asphaltdeckschicht.
Menge: 550,000 m

### Titel 04 Radweg K 7222

#### Bereich 04.01 Einrichungen / Hilfsleistungen

*Hinweis: VORBEMERKUNGEN:*
VORBEMERKUNGEN:

Für die Realisierung der ausgeschriebenen Leistungen werden die allgemeinen anerkannten Regeln der Technik sowie die geltenden ATV- und DIN-Vorschriften
in der zum Zeitpunkt der Realisierung gültigen Fassung vereinbart.

Alle Positionen beinhalten die Lieferungen aller erforderlichen Materialien und die fachgerechte Ausführung der beschriebenen Leistungen, sowie alle Nebenarbeiten,wenn nicht ausdrücklich anders beschrieben.
Stoffe, Bauteile und Bauelemente der nachfolgenden Positionen müssen ungebraucht sein, wenn es nicht ausdrücklich anders gefordert wird.
Der AN hat dem AG den Nachweis der Güteüberwachung der zu liefernden Stoffe und Bauteile entsprechend den gültigen Normen mindestens 5 Werktage vor dem Einbau zu erbringen. Diese Forderung gilt für nichtgenormte Stoffe und Bauteile
als erfüllt, wenn ein gültiges Prüfzeugnis / Prüfzeichen einer anerkannten Prüfanstalt vorliegt.

Der Auftragnehmer hat die einzelnen Positionen kosten- und leistungsgerecht
zu kalkulieren. Entsprechen die Einheitspreise nicht den tatsächlichen
Bedingungen (Spekulationspreise) ist der Auftraggeber berechtigt, den
Ausschluss des Bieters vorzunehmen.
Die einzelnen Bauteile sind in sich geschlossen zu kalkulieren.
Sofern Zusatzleistungen erbracht werden müssen, ist der Einheitspreis auf der Grundlage des Hauptangebotes dem AG zur Prüfung einzureichen.

Aufgrund spezifischer Besonderheiten:
- beengte Bau- und Lagerverhältnisse,
- vorhandener Kabel- und Leitungsbestand,
- vorhandener Baum- und Forstbestand
wird vor der Angebotsabgabe die Durchführung einer Ortsbegehung
empfohlen, um selbst einen Eindruck von der Baustelle zu bekommen und
etwaige Umstände bei der Preisbildung berücksichtigen zu können.
Als Arbeitstechnologie wird im wesentlichen das " Vor-Kopf-Arbeiten " erforderlich.
Aufgrund vorhandener Wegbreiten und Lichtraumprofile  ist im Interesse der Vermeidung von Flur-und Umweltschäden der Einsatz von großen Baufahrzeugen und Arbeitsgeräten nicht möglich. Hieraus resultierende Mehraufwendungen sind in die Einheitspreise einzurechnen und werden nicht gesondert vergütet.

Die Erbringung der nachfolgenden Gesamtleistungen unterliegt aus haushaltrechtlichen Gründen durch den AG vorgegebenen Terminzwängen.
Der Ressourcen- und Personaleinsatz des Bieters für die Erbringung der Leistungen des Leistungsverzeichnisses ist dahingehend auszurichten, dass ein gleichzeitiges Arbeiten in mehreren Einzelabschnitten sicher gestellt wird.
Bei Unterbrechungen der Arbeiten werden keine Stillstandszeiten vergütet. Die Arbeiten sind innerhalb der Baustelle fortzusetzen. Etwaige Mehraufwendungen und Erschwernisse sind in den Einheitspreisen einzurechnen.

Der Auftraggeber behält sich ausdrücklich vor, im Rahmen seiner Koordination
der Baumaßnahme Leistungen aus dem Leistungsverzeichnis entfallen zu lassen.
Dies berechtigt den AN nicht zur Änderung der Einheitspreise und ist für den AG in jedem Fall kostenfrei.

Vom AG werden keine Flächen zur Einrichtung von Lagerplätzen im Baustellenbereich zur Verfügung gestellt.
Anschlussmöglichkeiten für Strom, Wasser und an den Vorfluter werden
vom AG nicht zur Verfügung gestellt. Die Kosten dafür werden nicht
gesondert vergütet.

Der Auftragnehmer hat sich vor Ausführung der Leistungen über die Lage
von Leitungen, Kabeln, Dränen, Kanälen usw. beim AG und bei den für die Versorgungsanlagen zuständigen Träger Öffentlicher Belange anhand der ausliegenden Bestandsunterlagen und dazu ergangenen Anweisungen
zu unterrichten und die Schachterlaubnisscheine einzuholen.
Mit Suchschachtungen sind die genauen Medienträgerbestände festzustellen. Erkundete und freigelegte Kabel und Leitungen sind zu sichern und vor Beschädigungen zu schützen. Behinderungen und Unterbrechungen aufgrund
der vorgefundenen Kabel und Leitungen werden nicht gesondert vergütet.
Falls Umverlegungen von Kabeln und Leitungen erforderlich werden,
hat der AN den zeitlichen und technologischen Ablauf der Arbeiten selbstständig
so abzustimmen, dass für den AG eine wirtschaftliche Bauausführung gewährleistet ist und gegenseitige Behinderungen ausgeschlossen werden.
Die Aufwendungen für die Koordinierung der parallel laufenden Arbeiten sind einzukalkulieren.

Sämtliche Materialien des Aufbruchs bzw. des Erdbaus sind durch den AN
einer Wiederverwendung zuzuführen (gem. Kreislaufwirtschafts- und Abfallgesetz KrW-/AbfG). Das gilt für alle Positionen des LV, auch wenn es dort nicht
ausdrücklich vermerkt ist.
Für alle im Zuge der Baumaßnahme anfallenden Ausbaustoffe, Abfälle und überschüssige Erdmassen bleibt der AG Abfallbesitzer.
Der AN wird Abfallerzeuger im Sinne des KrW-/AbfG. und übernimmt die Pflicht
zur ordnungsgemäßen Verwertung bzw. Beseitigung.
Die Art und Weise der Verwertung bzw. Beseitigung erfolgt nach Wahl des AN entsprechend der geltenden Rechtslage.
Die Nachweise sind zu führen. Alle diesbezüglichen anfallenden Kosten wie
laden, transportieren, Deponie- bzw. Verwertungskosten sind in die Einheitspreise einzukalkulieren.

Durch den Zentraldienst der Polizei, Kampfmittelbeseitigungsdienst wurde bescheinigt, dass das Baugelände nicht als munitionsverseucht bekannt ist.
Werden Kampfmittel im geplanten Trassenbereich festgestellt, sind die Arbeiten unverzüglich einzustellen, der Baubereich ist zu sichern und der Kampfmittelbeseitigungsdienst zu informieren.
Die Arbeitskräfte sind durch den Verantwortlichen des AN auf Gefahren bei Munitionsfunden hinzuweisen.

Belange des Bau- und des Bodendenkmalschutzes werden nicht berührt.
Sollten bei den Erdarbeiten archäologische Bodenfunde gemacht werden,
sind die Arbeiten im betroffenen Bereich einzustellen und
- der örtlichen Bauüberwachung des AG,
- der Unteren Denkmalschutzbehörde des Landkreises sowie
- dem Brandenburgischen Landesamt für Denkmalpflege und Archäologisches
Landesmuseum
unverzüglich anzuzeigen.
Die Fundstelle ist abzusichern und in unverändertem Zustand bis zu 5 Werktage
zu erhalten. Funde sind dem Brandenburgischen Landesamt für Denkmalpflege
und Archäologischem Landesmuseum zu übergeben.

**04.01.1 Sicherung der Bestandsachse**
Baubegleitende Vermessung durchführen.
Dokumentation und Sicherung der Bestandsachse mindestens an jedem Geradenanfang und Geradenende sowie an allen maßgebenden Kurvenpunkten
(ca. alle 20 m Kalkulation)
Dokumentation der vorhandenen Querneigung und Kilometrierungspfosten
Die Vermessungsarbeiten sind einem autorisierten
Vermessungsbüro zu übertragen.
Menge: 1,000 Psch

**04.01.2 Schilder, Kilometrierung, Stationierung sichern**
Vorhandene Schilder im Arbeitsbereich. Stationierungen, Kilometrierungen. Bezeichnungen des Weges usw. die sich innerhalb des Arbeitsbereiches befinden, sind zu sichern, ggf. auszubauen und fachgerecht am ausgebauten Standort wieder einzubauen.
Menge: 15,000 Stk

**04.01.3 Arbeitsbereiche kennzeichnen**
Gemäß den beiliegenden Listen sind die Arbeitsbereiche auf dem Radweg farblich zu kennzeichnen, mit Hinweisen der Frästiefen und Aufbauhöhen.
ca. 50 Einzelflächen mit 100 Einzelpunkten
Menge: 1,000 Psch

#### Bereich 04.02 Verkehrsicherung

**04.02.1 Genehmigung VAO.**
Abstimmungen zur Verkehrssicherung und Verkehrsregelung während der Bauarbeiten und Einholung der
Verkehrsrechtlichen Anordnung bei der zuständigen
Straßenverkehrsbehörde, einschließlich Erstellung der
Unterlagen zur Beantragung entsprechend Bauvertrag und
aller Gebühren für die Genehmigung der Verkehrsführung
und Verkehrssicherung.
Zusätzliche Aufwendungen infolge von durch den AN
veranlassten Abweichungen im Bauablauf werden nicht
gesondert vergütet.
Menge: 1,000 Psch

**04.02.2 Verkehrssicherung läng.Dauer aufst .**
Verkehrssicherung an Arbeitsstellen von längerer Dauer
aufstellen, beseitigen, vorhalten, warten und betreiben. Einsatzzeit nach Unterlagen des AG. Vorübergehende Sicherungsmaßnahmen durchführen.
Baken und Schranken als Schutzeinrichtung sind Bestandteil der Pauschale: Abrechnung 70 % nach betriebsfertigem Aufstellen, der Rest nach beseitigen vergütet.

Verkehrssicherung an Arbeitsstelle.
nach RSA, Regelplan '...'
Vorhandene Verkehrsschilder nach Unterlagen des AG außer Kraft und wieder in Kraft setzen.
Menge: 1,000 Psch

**04.02.3 Verkehrssicherung umbauen, einschl. Transport zum nächsten Abschnitt**
Im Streckenbereich befinden sich räumlich getrennte Bauabschnitte.
Verkehrssicherungsanlagen, Baken, Schranken, Schilder, Beleuchtung, abbauen, transportieren, aufbauen, ggf. umbauen.
Transportentfernung zwischen den Abschnitten:
900 m bis 4,9 km
Menge: 31,000 Stk

**04.02.4 Kontrolle der Arbeitsstellensicherheit**
Kontrolle der Arbeitsstellensicherung gem. ZTV-SA
durchführen. Die Kontrolle ist unmittelbar nach deren
Durchführung zu erfassen und zu dokumentieren. Arbeits-
und Hilfsmittel sind vom AN zu stellen und dem AG jederzeit zugänglich zu machen.
Kontrolle durch schriftliche Dokumentation nach Unterlagen des AG.
Menge: 30,000 d

#### Bereich 04.03 Tragschichten / Asphalt

*Hinweis: Vorbemerkungen*
Vor dem Flächenaufbruch ist eine Bestandsaufnahme zur
Dokumentation der Neigungen und der bestehenden
Entwässerungssituation auszuführen.

Es ist mit beengten Bauverhältnissen zu rechnen die Technik und der technologische Ablauf ist entsprechend den Bauverhältnissen anzupassen.
Es wird hoher Wert auf die kurzfristige vollständige
Fertigstellung der
Teilabschnitte (Deckschicht und Fugenschluss zur
Nutzung durch Skater) gelegt. Das Überfahren der gefrästen Flächen mit schwerer Technik ist zu vermeiden.

**04.03.1 Asphalt fräsen ADS Asphaltbeton Tiefe 2,5 - 5 cm Rad- und Gehwege Breite 210 cm Fräsasph. verw. Unebenh. 4 mm**
Asphalt fräsen und Fräsgut aufnehmen. Anschlusskante
geradlinig auf Frästiefe herstellen.
Asphaltdeckschicht.
Asphaltdeckschicht = Asphaltbeton.
Frästiefe über 2,5 bis 5 cm.
Fläche = Rad- und Gehwege.
Breite der Fläche 210 cm.
Fräsasphalt der Verwertung nach Wahl des AN zuführen.
Unebenheiten der gefrästen Fläche höchstens 4 mm innerhalb einer 4,00 m langen Messstrecke in Längs- und Qu-
errichtung.
Menge: 9700,000 m2

**04.03.2 Asphalt fräsen ADS Asphaltbeton Tiefe 5 - 10 cm Rad- und Gehwege Breite 210 cm Fräsasph. verw. Unebenh. 4 mm**
Asphalt fräsen und Fräsgut aufnehmen. Anschlusskante
geradlinig auf Frästiefe herstellen.
Asphaltdeckschicht.
Asphaltdeckschicht = Asphaltbeton.
Frästiefe über 5 bis 10 cm.
Fläche = Rad- und Gehwege.
Breite der Fläche 210 cm.
Fräsasphalt der Verwertung nach Wahl des AN zuführen.
Unebenheiten der gefrästen Fläche höchstens 4 mm innerhalb einer 4,00 m langen Messstrecke in Längs- und Qu-
errichtung.
Menge: 3500,000 m²

**04.03.3 Unterlage reinigen gefr. Asphaltsch. Lose Teile aufn. Einzelne Flächen Selbstaufn.Kehrm.**
StL-Nr. 088130573121
Unterlage reinigen. Anfallendes Material der Verwertung
nach Wahl des AN zuführen.
Unterlage = gefräste Asphaltschicht
Lose Bestandteile von Schadstellen aufnehmen.
Nicht zusammenhängende Teilflächen.
Selbstaufnehmende Kehrmaschine.
Menge: 6200,000 m2

**04.03.4 Asphalttragsch. aus AC 22 T L, Dicke = 7 cm herst Rad- und Gehwege**
Asphalttragschicht aus Asphalttragschichtmischgut
AC 22 T L herstellen.
In Verkehrsflächen für Rad- und Gehwege.
Bindemittel = 70/100.
Menge: 3500,000 m²

**04.03.5 Bitumenemulsion aufsprühen Radu. Gehwege Rampenspritzg.t C40B5-S Menge 350 g/m2 Vor ADS**
StL-Nr. 16113064391243
Bitumenemulsion zur Herstellung des Schichtenverbundes
aufsprühen.
Auf Verkehrsflächen für Rad- und Gehwege.
Unterlage 'grfräst und frisch'
Mit Rampenspritzgerät.
Bindemittel = C40B5-S.
Bindemittelmenge = 350 g/m2.
Vor Einbau Asphaltdeckschicht.
Menge: 6200,000 m2

**04.03.6 Asphaltdecksch. aus AC 5 D N herst.**
Asphaltdeckschicht aus Asphaltbeton für Asphaltdeckschichten AC 5 D N herstellen.
In Verkehrsflächen für Rad u. Gehweg
Einbaudicke = 3 cm.
Fahrbahnbreite = 2,1 m
Bindemittel Bitumen 50/70
Menge: 9700,000 m2

**04.03.7 Flankenfläche der Ränder der Asphalt-**
Flankenfläche der Ränder der Asphaltschichten abdichten durch heiß aufzubringendes Bindemittel. Auftragsmenge von mindestens 40 g/m
je cm Schichtdicke.
Bindemittel = 25/55-55 A.
Herstellung für alle Schichten in einem Arbeitsgang.
Dicke der abzudichtenden Asphaltbefestigung bis 5 cm.
Menge: 9200,000 m

**04.03.8 Asphaltbefestigung trennen Schneiden * Dicke 6 - 12 cm**
Asphaltbefestigung geradlinig trennen.
Trennen durch Schneiden.
Dicke der Asphaltbefestigung 4-12 cm.
Menge: 50,000 m

**04.03.9 Fugenfüllung herstellen Längs-/Querfuge*Deckschicht*Tiefe 30 mm Breite 15 mm*Verf. mit Trstr. Fugenmasse N 2**
Fugenfüllung herstellen.
Längs- und Querfuge.
In der Asphaltdeckschicht.
Einzellängen i.d.R. 2,10m;
Fugenspalttiefe = 30 mm.
Fugenspaltbreite = 15 mm.
Fugenraum verfüllen in 1 Lage mit Trennstreifen.
Mit heiß verarbeitbarer Fugenmasse Typ N 2, einschließlich zugehörigem und zuvor aufgetragenem Voranstrichmittel.
Menge: 50,000 m

#### Bereich 04.04 Bankette / Wurzelschutz

**04.04.1 Asphaltränder freilegen**
Asphaltkanten des Radweges in den zubearbeitenden Flächen freilegen bis 1,0 m, Boden im Baubereich lagern. Nach Beendigung der Asphaltarbeiten und Abdichtung der Flanken, Boden der Bankette wieder andecken. Leistung ohne Lieferung.
Menge: 9200,000 m

**04.04.2 Bankett regulieren**
vorh. Bankette, 1,0 m breit regulieren, 50 % Boden abtragen, 50% Boden auftragen. Ohne Bodenentsorgung und Bodenlieferung. Die zu bearbeitenden Bereiche werden durch den AG örtlich gekennzeichnet.
Menge: 100,000 m³

**04.04.3 Wurzelschutz liefern und einbauen**
Wurzelschutz liefern und einbauen
Maschineller, grabenloser Einbau einer geprüften
Wurzelschutzfolie nach dem Verfahren des
Wurzelschutzfräsens mit der WSF 800 (oder
gleichwertig).

Lieferung und Einbau der Wurzelschutzfolie nach dem
Prinzip des Wurzelschutzfräsens.
- neben der Fahrbahn einen ca. 5 cm breiten Schlitz
fräsen
  bis ca. 80 cm tief.
- gleichzeitiger, vertikaler Einbau der
Wurzelschutzfolie in
  den Frässchlitz ca. 3 cm über Oberkante des neu
  hergestellten Banketts bis zu einer Tiefe der
Folienbreite
  entsprechend
- Verfüllung des Einschnittes mit dem vorhandenen Boden

  des Fräsvorganges
- Saatgut ausbringen und einarbeiten
- Arbeitsbereich planieren und verdichten
- Fahrbahn reinigen

Einbautiefe 75 cm
Wurzelschutzmembran aus Polypropylen nonwoven Geotextil
mit einer darauf thermisch angebrachten
extrudierten Polypropylenschicht.
-Gewicht 360 g/m²
-Durchdrückwiderstand >=3482 N
-Höchstzugkraft (Länge) >=25,70 kN
-Höchstzugkraft (Breite) >=26,60 kN
-Höchstzugkraftdehnung (Länge) >=63,1%
-Höchstzugkraftdehnung (Breite) >=43,6%
-Weiterreißfestigkeit (Länge) >=498,0 N
-Weiterreißfestigkeit (Breite) >=533,8 N

als Komplettleistung einschließlich aller
erforderlichen
Erdarbeiten und der Lieferung der erforderlichen
Materialien.
Ausführung als Komplettleistung in nicht
zusammenhängenden Teilabschnitten gemäß Liste.
Die beengten Verhältnisse sind einzukalkulieren und
Technik sowie technologischer Ablauf daran anzupassen.
Die Abrechnung erfolgt nach tatsächlich eingebauter
Länge.

Angaben im Bieterangabenverzeichnis zu:
Hersteller: '........................................'
Material: '........................................'
Menge: 3600,000 m

**04.04.4 Wurzelschutz wie Vorpositionen, jedoch geänderte Verlegeart**
Wurzelschutz ca. 20 cm von Radwegkante einfräsen, den freistehenden Rand an die fertige Kante des Radweges legen, dass dieser mit der Oberkante des Radweges abschließt. Anschließend die Bankette herstellen.
Menge: 1050,000 m

**04.04.5 Unterbrechung bzw. Eckausbildungen beim Einbau**
Unterbrechung bzw. Eckausbildungen beim Einbau der Wurzelschutzfolie durch ober- bzw. unterirdische Einbauten einkalkulieren. Vergütet wird der Mehraufwand für die Erdarbeiten sowie das Trennen und Verwahren der Folie je Unterbrechung der durchgehenden Strecke.Es ist mit beengten Bauverhältnissen zu rechnen die Technik sowie der technologische Ablauf ist entsprechend den Bauverhältnissen anzupassen.
Menge: 15,000 Stk
